# LV - Vertico
Leistungsbeschreibung (GAEB DA XML 3.3, DA81)
Währung: EUR
Erstellt mit: GAEB-Online 2025/ GXML Toolbox V3.3 R20210630, GAEB-Online 2025, 05.08.2026

## LV - Vertico: Leistungsverzeichnis

### 1 Vertico Fassadenelemente

*Hinweis: Produktinformation*
VERTICO FASSADENKERAMIK

Ein Haus ist nur so gut wie seine Hülle. Eine mit VERTICO bekleidete Gebäudefassade kann bei fachgerechter Planung, Ausführung und Instandhaltung eine Nutzungsdauer über mehrere Jahrzehnte betragen:

» Wartungsarm
» Witterungsbeständig
» Keramisch
» Brandschutzklasse A1, nicht brennbar

Der VERTICO eignet sich zur kompletten Bekleidung eines Gebäudes - von der Fassade bis zum Dach - und als punktueller Akzent im Einklang mit anderen Materialien. Das überlappende Fassadenkleid sorgt neben einer optimalen Hinterlüftung für ein besonders schönes Lichtspiel. Der Lichteinfall lässt die Schatten wandern und wandelt so im Verlauf des Tages die Fassadenoptik.

Unser Rohstoff: Ton. Das keramische Material erreicht im Laufe der Jahre eine lebendige Patina. .

VERTICO-CLIP, nur für J-Profil lieferbar.
Das patentierte VERTICO-Clipsystem ist für Holzunterkonstruktionen und für das exklusive VERTICO-Metallprofil geeignet.

Vorteile des Metallprofils:
» Optimal angepasst an den VERTICO
» Weniger Arbeitsschritte bei der Montage nötig
» Langlebiges, witterungsbeständiges Material

VERTICO-Clip - ein neuartiges, nicht sichtbares Clipsystem entwickelt für eine einfache und sichere Montage der
VERTICO-Fassadenelemente.

 Vorteile unserers Clipsystems:
» Exakt angepasst an die Form des VERTICO
» Weniger Arbeitsschritte bei der Montage nötig
» Verbindet die Fassadenelemente sicher mit der Unterkonstruktion
» Einzelne J-Elemente lassen sich ohne viel Aufwand austauschen
» patentiert

#### 1.1 Fassadenarbeiten

##### 1.1.1 Allgemeine Angaben

*Hinweis: Bauvorhaben*
Bauvorhaben:

Baustelle:

Bauherr:
Telefon:
Straße:
PLZ und Ort:

Planung:
Telefon:
Straße:
PLZ und Ort:

Bauleitung:
Telefon:
Straße:
PLZ und Ort:

Angebotsabgabe/ Submissionstermin :

Abgabeort:

Baubeginn:

Fertigstellung:

*Hinweis: Allgemeine Vorbemerkungen*
Übersicht der wichtigsten Vertragsbestandteile, DIN-Normen, Bestimmungen und Richtlinien in jeweils gültiger Ausgabe:

Alle von Materialien und Ausführungen berührten DIN- und EN-Vorschriften, behördlichen Erlasse, Arbeitsstättenrichtlinien und sonstigen Bestimmungen, Örtliche Baubestimmungen / Landesbauordnung

Technische Vorbemerkungen zum Leistungsverzeichnis:
Planungs- bzw. Ausführungszeichnungen
Die Baubeschreibung
DIN 4102 - Brandverhalten von Baustoffen und Bauteilen
DIN 4108 - Wärmeschutz im Hochbau
DIN 4109 - Schallschutz im Hochbau
DIN 68800 - Holzschutz
DIN 18516-1 Außenwandbekleidung Hinterlüftet

Gebäudeenergiegesetz (GEG)
VOB/C DIN 18338 - Dachdeckungs- und Dachdichtungsarbeiten
DIN EN 1304 - Tondachziegel; Produktanforderungen
DIN EN 1991 - Eurocode 1: Einwirkungen auf Tragwerke
DIN EN 1995 - Eurocode 5: Bemessung und Konstruktion von Holzbauten

VOB - Teil A, Teil B und Teil C
Planungsgrundlagen Vertico GmbH

Fachregeln des Deutschen Dachdeckerhandwerks, herausgegeben vom Zentralverband des Deutschen Dachdeckerhandwerks, einschließlich aller darin enthaltenen Grundregeln, Fachregeln, Hinweisen, Merkblätter und Produktdatenblätter

Leitlinie des FVHF
Unfallverhütungsvorschriften der Berufsgenossenschaft
Statische Berechnungen

*Hinweis: Ausführungshinweise*
Garantie:
40 Jahre Vollgarantie ab Lieferdatum beginnend mit dem Tag der Auslieferung. Weitere Angaben zur Garantie liegen beim Hersteller vor.

Hinweis zum anzubietenden Fassadenelement:
Zur Beurteilung der Gleichwertigkeit werden nicht nur die technischen Eigenschaften und die Qualitätsmerkmale der angebotenen Fassadenelemente, sondern auch deren optischen Eigenschaften und die Garantiebedingungen herangezogen.

* Schneidstaub auf Fassadenflächen ist zu vermeiden und unverzüglich rückstandslos zu entfernen
* Fassadenziegel sind auf ebenem und tragfähigem Untergrund zu lagern
* Arbeitsbedingte Verschmutzungen sind umgehgend zu lagern
* alle gem. Regelwerk zusätzlich erforderlichen Befestigungsmittel sind in die Einheitspreise einzukalkulieren
* die Einheitspreise umfassen die Lieferung sämtlicher zur Leistungserbringung erforderlichen Materialien sowie deren fachgerechte Montage

#### 1.2 VERTICO - Fassadenelemente

##### 1.2.1 Vertico S-Profil

**1.2.1.1 Vertico S-Profil**
Fassadenbekleidung mit Vertico S-Profil liefern und verlegen, inklusive fachgerechter Montage und Befestigung ( Höhenüberdeckung mindestens 80 mm beachten ).

Bedarf: 13,5 Stück pro m²
Masse: 235 mm x 400 mm x 13 mm
Materialstärke : 13 mm
Gewicht: ca. 2,6 kg
Lochung: 2 Stück pro Fassadenelement
Brandschutzklasse A1, nicht brennbar
Verlegeart 50/50 Verband

Befestigungsart: geschraubt
Befestigung mit: Schrauben: V4A 4,5 mm x 50 mm

Oberfläche:
(  ) #100 - Glatt
(  ) #200 - Leicht Geschält
(  ) #400 - Geschält
(  ) #500 - Gebürstet
(  ) Sonderoberfläche: _________

Farbe:
(  ) champagner
(  ) alaskaweiß
(  ) rauchgrau
(  ) arizona-red
(  ) canyon-red
(  ) braunrot
(  ) betongrau
(  ) carbo
(  ) Sonderfarbe : __________
Einheit: m²

**1.2.1.2 Unterkonstruktion Holz**
Traglattung Holz 40mm x 60 mm, Sortierklasse S10 liefern und verlegen, inklusive fachgerechter Befestigung und Montage
Einheit: m²

**1.2.1.3 Unterkonstruktion ALU Profil**
Vertico ALU-Profil T1 für S-Profil (horizontal) liefern und verlegen, inklusive fachgerechter Befestigung und Montage
Einheit: m²

*Hinweis: ALU-Profillängen*
ALU Profil ist in  6000 mm Länge (Standard) erhältlich.

##### 1.2.2 Vertico L-Profil

**1.2.2.1 Vertico L-Profil**
Fassadenbekleidung mit Vertico L-Profil liefern und verlegen, inklusive fachgerechter Montage und Befestigung.

Bedarf: ca. 10 Stück pro m²
Masse: 500 mm x 240 mm x 35 mm
Materialstärke : 8 mm
Gewicht: ca. 2,9 kg
Lochung: 6 Stück pro Fassadenelement
Brandschutzklasse A1, nicht brennbar
Verlegeart: __________

Befestigungsart: geschraubt
Befestigung mit:
(  ) bei Traglattung aus Holz: Schrauben V4A 4,5 mm x 50 mm
(  ) bei Verwendung von ALU-Profilen V4A 4,8 mm x 32 mm

Oberfläche:
(  ) #100 - Glatt
(  ) #200 - Leicht Geschält
(  ) #400 - Geschält
(  ) #500 - Gebürstet
(  ) Sonderoberfläche : ________

Farbe:
(  ) champagner
(  ) alaskaweiß
(  ) rauchgrau
(  ) arizona-red
(  ) canyon-red
(  ) braunrot
(  ) betongrau
(  ) carbo
(  ) Sonderfarbe : __________
Einheit: m²

**1.2.2.2 Unterkonstruktion Holz**
Traglattung Holz 40 mm x 60 mm, Sortierklasse S10 liefern und verlegen, inklusive fachgerechter Befestigung und Montage.
Einheit: m²

**1.2.2.3 Unterkonstruktion ALU Profil**
Vertico ALU-Profil T2 für L-Profil (horizontal) liefern und verlegen, inklusive fachgerechter Befestigung und Montage
Einheit: m²

*Hinweis: ALU-Profillängen*
ALU Profil ist in 6000 mm Länge (Standard) erhältlich.

##### 1.2.3 Vertico J-Profil

**1.2.3.1 Vertico J-Profil**
Fassadenbekleidung mit Vertico J-Profil liefern und verlegen, inklusive fachgerechter Montage und Befestigung.

Bedarf:  ca.10 Stück pro m²
Masse: 500 mm x 240 mm x 35 mm
Materialstärke : 8 mm
Gewicht: ca. 3,5 kg
Lochung: 6 Stück pro Fassadenelement
Brandschutzklasse A1, nicht brennbar
Verlegeart: _____

Befestigungsart:
(  ) geklammert mit  VERTICO - CLIP aus Edelstahl V4A - mindestens 2 pro Element (mehr nach statischen Erfordernissen)
(  ) geschraubt auf Holz mit Schrauben V4A 4,5 mm x 50 mm
(  ) geschraubt auf ALU-Profilen mit V4A 4,8 mm x 32 mm

Oberfläche:
(  ) #100 - Glatt
(  ) #200 - Leicht Geschält
(  ) #400 - Geschält
(  ) #500 - Gebürstet

Farbe:
(  ) champagner
(  ) alaskaweiß
(  ) rauchgrau
(  ) arizona-red
(  ) canyon-red
(  ) braunrot
(  ) betongrau
(  ) carbo(  )
Sonderfarbe : __________
Einheit: m²

**1.2.3.2 Unterkonstruktion Holz**
Traglattung Holz 40mm x 60 mm, Sortierklasse S10 liefern und verlegen, inklusive fachgerechter Befestigung und Montage
Einheit: m²

**1.2.3.3 Unterkonstruktion ALU Profil**
Vertico ALU-Profil T2 für J-Profil (horizontal) liefern und verlegen, inklusive fachgerechter Befestigung und Montage
Einheit: m²

*Hinweis: ALU-Profillängen*
ALU Profil ist in  6000 mm Länge (Standard) erhältlich.

##### 1.2.4 Vertico R-Profil

**1.2.4.1 Vertico R-Profil**
Fassadenbekleidung mit Vertico R-Profil liefern und verlegen, inklusive fachgerechter Montage und Befestigung.

Bedarf:  ca.15 Stück pro m²
Masse: 235 mm x 400 mm x 13 mm
Materialstärke : 13 mm (ohne Nase)
Gewicht: ca. 2,3 kg
Lochung: 2 Stück pro Fassadenelement
Brandschutzklasse A1, nicht brennbar
Verlegeart: _____

Befestigungsart:
(  ) geschraubt auf Holz mit Schrauben V4A 4,5 mm x 50 mm
(  ) geschraubt auf ALU-Profilen mit V4A 4,8 mm x 32 mm

Oberfläche:
(  ) #100 - Glatt
(  ) #200 - Leicht Geschält
(  ) #400 - Geschält
(  ) #500 - Gebürstet

Farbe:
(  ) champagner
(  ) alaskaweiß
(  ) rauchgrau
(  ) arizona-red
(  ) canyon-red
(  ) braunrot
(  ) betongrau
(  ) carbo(  )
Sonderfarbe : __________
Einheit: m²

**1.2.4.2 Unterkonstruktion Holz**
Traglattung Holz 40mm x 60 mm, Sortierklasse S10 liefern und verlegen, inklusive fachgerechter Befestigung und Montage
Einheit: m²

**1.2.4.3 ALU-Profillängen**
Vertico ALU-Profil T2 für R-Profil (horizontal) liefern und verlegen, inklusive fachgerechter Befestigung und Montage
Einheit: xxxx

##### 1.2.5 Sonderelemente

**1.2.5.1 Sonderelemente für die Fassade**
Einheit: xxxx

**1.2.5.2 VERTICO LED Profil**
VERTICO LED Profil liefern und verlegen, inklusive fachgerechter Montage und Befestigung. LED Streifen sind bauseitig zu stellen.
Einheit: Stück

**1.2.5.3 VERTICO Innenecke**
VERTICO Innenecke liefern und verlegen, inklusive fachgerechter Montage und Befestigung.

Schenkellänge (mm): '.........'
Winkel (Grad): '.........'
Material: Ton
Hersteller: VERTICO GmbH

Befestigungsart: ................... (geklammert oder geschraubt)

Oberfläche:
(  ) #100 - Glatt
(  ) #200 - Leicht Geschält
(  ) #400 - Geschält
(  ) #500 - Gebürstet
(  ) Sonderoberfläche: _________

Farbe:
(  ) champagner
(  ) alaskaweiß
(  ) rauchgrau
(  ) arizona-red
(  ) canyon-red
(  ) braunrot
(  ) betongrau
(  ) carbo
(  ) Sonderfarbe : __________
Einheit: Stück

**1.2.5.4 VERTICO Außenecke**
VERTICO Außenecke liefern und verlegen, inklusive fachgerechter Montage und Befestigung.

Schenkellänge (mm): '.........'
Winkel (Grad): '.........'
Material: Ton
Hersteller: VERTICO GmbH

Befestigungsart: ................... (geklammert oder geschraubt)

Oberfläche:
(  ) #100 - Glatt
(  ) #200 - Leicht Geschält
(  ) #400 - Geschält
(  ) #500 - Gebürstet
(  ) Sonderoberfläche: ________

Farbe:
(  ) champagner
(  ) alaskaweiß
(  ) rauchgrau
(  ) arizona-red
(  ) canyon-red
(  ) braunrot
(  ) betongrau
(  ) carbo(  )
 Sonderfarbe : __________
Einheit: Stück

Summe brutto: 0,00
